# Muster-Leistungsbeschreibung
Leistungsbeschreibung (GAEB 90, DA81)
Währung: EUR

## Oberflächenschutz und Abdichtung von Ba
Datum: 18.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis Chloridschutz bei durchlässigen
Belägen (Gefälle > 2,5%)

Die Vorgaben des DBV-Merblattes
"Parkhäuser und Tiefgaragen" sind zu berücksichtigen.

Für die Ausführung ist der Pflasterbelag
mit einem Gefälle > 2,5% geplant.
Somit ist die Sockelabdichtung > 15 cm
über OK Pflasterbelag zu führen.

*Hinweis*
Hinweise zur Wassereinwirkungsklasse
W1-E auf Beton (MDS)

Die in dieser Muster-Leistungsbeschreibung
beschriebene Ausführung entspricht den Vorgaben
der DIN 18533 Teil 3 Abschnitt 10 "Abdichtung mit
rissüberbrückenden mineralischen Dichtungsschlämmen
(MDS)".

Die Abdichtung ist wirksam gegen die
Wassereinwirkungsklasse:

W1.1-E - "Bodenfeuchte / nicht drückendes Wasser
bei Bodenplatten und erdberührten Wänden."

W1.2-E - "Bodenfeuchte / nicht drückendes Wasser
bei Bodenplatten und erdberührten Wänden mit
Dränung."

### Titel 00002 Rissüberbrückender Oberflächenschutz und Abdichtung von Bauteilen unter durchlässigen Fahrbahnbelägen (W1-E)

**00002.0001 Kanten und Außenecken brechen**
Kanten und Außenecken mit geeignetem
Gerät ca.10 mm breit anfasen / brechen,
Grate entfernen.
Einheit: lfm

**00002.0002 Abzudichtende Flächen reinigen**
Reinigen der abzudichtenden,
mineralischen Flächen.
Zementleim, Staub, Mörtelreste und Grate
sind durch einen mechanischen Abtrag
wie schleifen, strahlen oder fräsen zu entfernen.
Es ist ein staubfreier und tragfähiger
Untergrund herzustellen.
Einheit: m2

**00002.0003 Fehlstellen > 5 mm mit schnellabbindendem Dichtmörtel (verschließen)**
*** Bedarfsposition ohne GB
Fehlstellen oder Ausbrüche > 5 mm mit
einem mineralischen, schnell abbindenden,
wasserdichten Mörtel verschließen.

Gewähltes Produkt:
Remmers WP DKS rapid (basic) oder gleichwertig

Produkteigenschaften:
Spannungsarm und rissfrei erhärtend
Sehr gute Haftung zum Untergrund
Schnell abbindend
Hoher Sulfatwiderstand und niedrig wirksamer
Alkaligehalt (SR/NA)

Produktkenndaten:
Schichtdicke Einlagig < 50 mm
Wasseranspruch 10 - 14 % entspricht 2,5 - 3,5 l/25 kg
Wasseraufnahmekoeffizient w24 < 0,1 kg/(m h )
Druckfestigkeit 24 h: > 15 N/mm², 28 d: ca. 30 N/mm²
Erstarrungsbeginn (20 °C) Nach ca. 15 Minuten
Erstarrungsende (20 °C) Nach ca. 20 Minuten
Frischmörtelrohdichte Ca. 1,9 kg/l
Haftzugfestigkeit Gespachtelt: > 2 N/mm²
Geschlämmt: > 1,5 N/mm²
Konsistenz Steif-plastisch bis spachtelfähig

Verbrauch:
Ca. 1,7 kg/m²/mm Schichtdicke
Remmers WP DKS rapid (basic) <0423>
Einheit: St

**00002.0004 Mineralische Dichtungskehle, schnellabbindend (WP DKS rapid (basic) )**
Dichtungskehle am Boden-Wandanschluß und
in allen Innenecken mit einer Schenkellänge
von ca. 5 cm aus einem mineralischen,
schnell abbindenden, wasserdichten Mörtel
herstellen.

Gewähltes Produkt:
Remmers WP DKS rapid (basic) oder gleichwertig

Produkteigenschaften:
Spannungsarm und rissfrei erhärtend
Sehr gute Haftung zum Untergrund
Schnell abbindend
Hoher Sulfatwiderstand und niedrig wirksamer
Alkaligehalt (SR/NA)

Produktkenndaten:
Schichtdicke Einlagig < 50 mm
Wasseranspruch 10 - 14 % entspricht 2,5 - 3,5 l/25 kg
Wasseraufnahmekoeffizient w24 < 0,1 kg/ (m h )
Druckfestigkeit 24 h: > 15 N/mm²
28 d: ca. 30 N/mm²
Erstarrungsbeginn (20 °C) Nach ca. 15 Minuten
Erstarrungsende (20 °C) Nach ca. 20 Minuten
Frischmörtelrohdichte Ca. 1,9 kg/l
Haftzugfestigkeit Gespachtelt: > 2 N/mm²
Geschlämmt: > 1,5 N/mm²
Konsistenz Steif-plastisch bis spachtelfähig

Verbrauch:
Ca. 1,7 kg/m als Dichtungskehle
Remmers WP DKS rapid (basic) <0423>
Einheit: m

**00002.0005 Kontaktschicht / Kratzspachtelung mit rissüberbrückender MDS (Betofix OS 5b)**
*** Grundposition ZZ 001.0
Kontaktschicht herstellen und Lunker, Poren,
Putzrillen oder Fehlstellen < 5 mm
auf mineralischen Untergründen mittels einer
Kratzspachtelung aus einer rissüberbrückenden,
mineralischen Dichtungsschlämme (MDS),
verschließen und egalisieren.

Kratzspachtelung vollständig durchtrocknen lassen.

Gewähltes Produkt:
Remmers Betofix OS 5b oder gleichwertig

Produkteigenschaften:
Frost- und Tauwechselbeständig
Kunststoffmodifiziert
Mehr als 3 mm geprüfte Rissüberbrückung (gemäß DIN
EN 14891)
Kälteelastisch bis -20 °C (B2)
Regenfest nach 2 Stunden
Brandverhalten Klasse E
Maschinell verarbeitbar
Geprüft radondicht

Produktkenndaten:
Regenfestigkeit nach 2 Stunden
Mindestschichtdicke Trocken:
2 mm als OS 5b/OS DI (2-laigig)
2 mm als MDS (2-lagig)
Nass:
2,3 mm als OS 5b/OS DI (2-lagig)
2,3 mm als MDS (2-lagig)
Rissüberbrückung > 3 mm
Rissüberbrückungsklasse B2 (-20°) im OS 5b-System
R1-E nach DIN 18533-1
R1-B nach DIN 18535-1
Wassereinwirkungsklassen W1-E, W2.1-E, W3-E, W4-E
nach DIN 18533-1
W1-B nach DIN 18535-1
Durchtrocknungszeit Ca. 1 d (20 °C, 65 % rel. F.)
Brandverhalten Klasse E
Frischmörtelrohdichte Ca. 1,45 kg/dm³
Haftzugfestigkeit > 1,0 N/mm²
(auch auf geschliffenen Untergründen)

Verbrauch:
Abhängig vom Untergrund,
als Kratzspachtelung ca. 0,5 kg/m²
Remmers Betofix OS 5b <1113>
Einheit: m2

**00002.0006 Boden-Wandanschluß und Innenecken mit Fugenband und Betofix OS 5b**
*** Wahlposition ZZ 001.1
Boden-Wandanschluß und Innenecken
mit einem hochwertigen, vliesbeschichteten
Premium-Dichtband auf NBR Kautschuk
Basis und einer rissüberbrückenden,
mineralischen Dichtungsschlämme (MDS)
überarbeiten.

Fugenband vollflächig mit dem Abdichtungsstoff
verkleben.
Ansätze sind mit einer Überlappungsbreite
von > 10 cm auszuführen.

Gewähltes Produkt:
Remmers Betofix OS 5b oder gleichwertig

Produkteigenschaften:
Frost- und Tauwechselbeständig
Kunststoffmodifiziert
Mehr als 3 mm geprüfte Rissüberbrückung (gemäß DIN
EN 14891)
Kälteelastisch bis -20 °C (B2)
Regenfest nach 2 Stunden
Brandverhalten Klasse E
Maschinell verarbeitbar
Geprüft radondicht

Produktkenndaten:
Regenfestigkeit nach 2 Stunden
Mindestschichtdicke Trocken:
2 mm als OS 5b/OS DI (2-laigig)
2 mm als MDS (2-lagig)
Nass:
2,3 mm als OS 5b/OS DI (2-lagig)
2,3 mm als MDS (2-lagig)
Rissüberbrückung > 3 mm
Rissüberbrückungsklasse B2 (-20°) im OS 5b-System
R1-E nach DIN 18533-1
R1-B nach DIN 18535-1
Wassereinwirkungsklassen W1-E, W2.1-E, W3-E, W4-E
nach DIN 18533-1
W1-B nach DIN 18535-1
Durchtrocknungszeit Ca. 1 d (20 °C, 65 % rel. F.)
Brandverhalten Klasse E
Frischmörtelrohdichte Ca. 1,45 kg/dm³
Haftzugfestigkeit > 1,0 N/mm²
(auch auf geschliffenen Untergründen)

Gewähltes Produkt:
Remmers Tape VF oder gleichwertig

Produkteigenschaften:
Hochflexibel
Hohes Dehn- und Rückstellvermögen
Spezielle Vliesbeschichtung

Produktkenndaten:
Temperaturbeständigkeit -20 °C bis +90 °C
Dicke 0,65 mm
sd-Wert 5 m
Wasserundurchlässigkeit Ca. 3,0 bar
Farbe: Blau

Verbrauch:
Ca. 0,7 kg/m (Tape VF 120)
Remmers Betofix OS 5b <1113>
Ca. 1 m/m
Remmers Tape VF 120 <5071>
Einheit: m

**00002.0007 Rissüberbrückender Oberflächenschutz und Abdichtung bei W1-E, Gefälle > 2,5% (Betofix OS 5b)**
Rissüberbrückender Oberflächenschutz und Abdichtung
gemäß der Wassereinwirkungsklasse W1-E
"Bodenfeuchte und nicht drückendes Wasser"
aus einem zweikomponentigen, mineralischen
Polymer-Zement-Gemisch
(OS 5b, OS D I und AbP nach PG-MDS und PG-FBB)
herstellen.

Mindesttrockenschichtdicke 2 mm.

Produkt mittels geeignetem
Applikationsverfahren 2-lagig bis mind. 15 cm über
OK Pflasterbelag auf den vorbereiteten
Untergrund auftragen.

Der Abdichtungsbereich wird durch den Planer
festgelegt.

Gewähltes Produkt:
Remmers Betofix OS 5b oder gleichwertig

Produkteigenschaften:
Frost- und Tauwechselbeständig
Kunststoffmodifiziert
Mehr als 3 mm geprüfte Rissüberbrückung (gemäß DIN
EN 14891)
Kälteelastisch bis -20 °C (B2)
Regenfest nach 2 Stunden
Brandverhalten Klasse E
Maschinell verarbeitbar
Geprüft radondicht

Produktkenndaten:
Regenfestigkeit nach 2 Stunden
Mindestschichtdicke Trocken:
2 mm als OS 5b/OS DI (2-laigig)
2 mm als MDS (2-lagig)
Nass:
2,3 mm als OS 5b/OS DI (2-lagig)
2,3 mm als MDS (2-lagig)
Rissüberbrückung > 3 mm
Rissüberbrückungsklasse B2 (-20°) im OS 5b-System
R1-E nach DIN 18533-1
R1-B nach DIN 18535-1
Wassereinwirkungsklassen W1-E, W2.1-E, W3-E, W4-E
nach DIN 18533-1
W1-B nach DIN 18535-1
Durchtrocknungszeit Ca. 1 d (20 °C, 65 % rel. F.)
Brandverhalten Klasse E
Frischmörtelrohdichte Ca. 1,45 kg/dm³
Haftzugfestigkeit > 1,0 N/mm²
(auch auf geschliffenen Untergründen)

Verbrauch:
Ca. 3,4 kg/m² bei 2 mm Trockenschichtdicke
Remmers Betofix OS 5b <1113>
Einheit: m2

**00002.0008 Drän- und Anfüllschutzbahn anbauen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
4 Stk./m Remmers DS Protect Clip <0818>
0,5 Stk./m Remmers DS Protect AL <0819>
Einheit: m2

**00002.0009 Hochwertige Reinacrylat-Beschichtung(Color PA)**
*** Bedarfsposition ohne GB
Liefern und Herstellen einer Beschichtung
aus einer CO2-bremsenden und
wasserabweisende Reinacrylat-Farbe
mit lichtechten alkalibeständigen Oxidpigmenten.

Bauteil:_________________

Anzahl der Aufträge: __________

Farbton _________nach Farbtonkollektion des Herstellers

Produkt: Remmers Color PA

Produktanforderungen:
überbrückt leichte, ruhende Haarrisse im
Untergrund,
Witterungsbeständigkeit: sehr gut,
Oberflächenstruktur: glatt,
Glanzgrad: seidenmatt,
vergilbungs- und weichmacherfrei!
Werte einer zweimaligen Beschichtung mit
einer Trockenschichtdicke von 140 µm:
Wasserdampfdurchlässigkeit sd-Wert
(DIN 52615)  < 0,3 m,
CO2-Durchlässigkeit (DIN 52615) sd = 252 m
Wasseraufnahmekoeffizient (DIN 52617)
w < 0,1 kg/(m²h0,5).

Angebotenes Produkt:______________

Verbrauch:
ca. 0,2 l/m² Remmers Color PA weiß <6500> je Anstrich
je nach Untergrundbeschaffenheit
ca. 0,2 l/m² Remmers Color PA <6530> je Anstrich
je nach Untergrundbeschaffenheit
nach Remmers Farbtonkollektion
Einheit: m2

**00002.0010 Arbeitsraum verfüllen**
*** Bedarfsposition ohne GB
Arbeitsgraben nach Abschluss der Abdichtungsarbeiten mit geeignetem Verfüllgut verfüllen und
lagenweise verdichten.

Tiefe ____ m
Breite ____ m
Einheit: m2
